# Sanierung und Erweiterung Turnhalle
Angebotsaufforderung (GAEB DA XML 3.2, DA83)
Projekt: 2024-PCH-GYM-01
Währung: EUR
Vergabeart: Offenes Verfahren
Abgabeort: KSM
Auftraggeber: Gymnasium Parchim - Sporthalle, Friedrich - Franz - Gymnasium Parchim, Sporthalle, Sportlerweg 1, 19370 Parchim; DV-Nummer: LOSB07; Vergabenummer: LOSB07
Erstellt mit: BECHMANN AVA 2026.20/ GXML Toolbox V3.3 R20210630, BECHMANN AVA 2026.20, 17.07.2026

## Zusätzlicher Text
Leistungsverzeichnis
über

Fliesen-, Plattenarbeiten

Bauherr:  Landkreis Ludwigslust - Parchim
  FD10 - Gebäudemanagement
  Putlitzer Straße 25
  19370  Parchim

Projekt:  Friedrich - Franz - Gymnasium Parchim
  Sporthalle
  Sportlerweg 1
  19370  Parchim

## I. Allgemeines zum Bauvorhaben und Hinweise
Allgemeines zum Bauvorhaben und Hinweise

I.  Bestandsbeschreibung

Die schulische Hauptnutzung erfolgt durch das anliegende "Friedrich-Franz-Gymnasium" sowie durch die Paul-Freire-Grundschule.
Die Sporthalle befindet sich in unmittelbarer Nähe zum Schulgebäude. Über den „Sportlerweg" ist diese verkehrstechnisch erschlossen.
Die Sporthalle wurde im Jahr 1987 mit einer Größe von 24 m x 48 m x 7 m (Typenbezeichnung WV-Projekt, Typ „Schwaan") als Vier-Feld-Halle errichtet und wird neben dem Schulsport auch zur Absicherung des Breitensports und für öffentliche Veranstaltungen in begrenzter Anzahl genutzt.
Das Gebäude wurde als Typenbau in Mischbauweise errichtet. Das Tragwerk besteht im Wesentlichen aus im 6m- bzw. 3m-Raster angeordneten Stahlbetonstützen die in Köcherfundamenten eingespannt wurden. Außenwände wurden mit Gasbetonmauerwerk (GSB) und -Fertigteilen, Innenwände je nach Dimension auch in GSB oder Mauerwerkziegeln errichtet.
Das Sporthallendach besteht aus stahlunterspannten Klebebindern aus Holz mit 24 m Spannweite und 6 m Binderabstand, auf denen Holzpfetten angeordnet sind, die die Stützkernelemente und Aussteifungssegmente tragen.
Die Dachkonstruktion der Anbauten besteht aus Betondachkassettenplatten, die auf Riegelbalken aufliegen. Die Aussteifung erfolgt ebenso über eingespannte Stützen.
Entsprechend der Nutzung wurden drei eingeschossige Anbauten für die Sozialeinrichtungen, Technikräume, Lagerräume für Sportgeräte und weitere Nebenräume realisiert.
Der südöstliche Anbau wurde ursprünglich für einen Sportmedizinischen Dienst (SMD) genutzt.
Ein vierter Anbau wurde als Kegelbahn mit angeschlossenem Restaurantbetrieb angebaut, welche heute noch betrieben wird. Dieser Gebäudeteil befindet sich nicht im Eigentum des Landkreises Ludwigslust-Parchim, liegt auf einem separaten Grundstück (Flurstück 58/9) und ist daher als baurechtlich eigenständiges „Bauwerk" einzuordnen. Infolge dieser baurechtlichen Abtrennung des Gebäudeteils „Kegelbahn" entstanden bereits in der bestehenden Nutzung brandschutztechnische Mängel, welche in der vorliegenden Umbau-Planung kompensiert und beseitigt werden müssen.
Der nordöstliche Anbau wird primär als Sozial- und Sanitärtrakt verwendet. Hier befinden sich symmetrisch angeordnet jeweils 2 Umkleide- und Sanitärbereiche sowie die Lehrerumkleiden, Nebenräume und die Hauptgeräteräume Das Gebäude ist nicht unterkellert.

II.  Maßnahmen/ Konzept

  Anbauten (Giebelseite)

- Die im Bestand befindlichen seitlichen Anbauten (1. Sportmedizinischer Dienst bzw. Corona-Teststation / 2. Lagerräume, Kraftraum, Technik usw.) werden vollständig zurückgebaut.

Sozialtrakt (vorderer Anbau)

- Grundlegende Überarbeitung und Neuordnung der Raumverteilung gemäß Raumprogramm
- Schaffung eines offenen und klarstrukturierten Eingangsbereichs mit einem neuen direkten Zugang zur Halle und einer ausreichend breiten Mittelflurerschließung der Sozial- und Nebenräume und entsprechend offen verglaster Eingangstürelemente als Pfostenriegelkonstruktion
- Die tragende Struktur einschl. der Außenwände des vorderen Anbaus (Sozialtrakt) soll erhalten bleiben und wird in das überarbeitete Grundrisskonzept integriert.
- Die bestehenden Innenräume und Innenwände werden nutzungs- und grundrissbedingt mehrheitlich zurückgebaut und durch neue Wände (Leichtbau- und oder Mauerwerkswände ersetzt)
- Die Umkleideräume werden als 2 symmetrisch angeordnete Anlagen mit je 3 Umkleiden konzipiert Je Anlage wird eine Umkleide konsequent barrierefrei gestaltet Der Flächenbedarf für die Umkleiden und sanitären Einrichtungen wurden auf Grundlage der DIN 18032 Sporthallen ermittelt und umgesetzt.
- Vor der Bestandsaußenwand wird eine baulich eigenständige Erweiterung in massiver Bauweise vorgesehen, die die neuen Dusch- und Waschräume aufnimmt und direkt an die vergrößerten Umkleidebereiche anschließt.
- Zusätzlich notwendige WC- und Nebenräume (Technik, Teeküche, Putzmittel usw.) werden vorgesehen.
- Schaffung von neuen Lehrer-, Regie- und Sanitätsräumen mit direktem Halleneinblick über bündig in der Prallwand eingebaute Fenster.
- Die Technik- und Hausanschlussräume werden vom seitlichen Anbau in den umgeplanten Sozialtrakt verlegt. (um eine Gebäudeachse)
- Die Lüftungsgeräte werden teilweise außen vor der südöstliche Giebelfassade aufgestellt
- Vor dem neuen Anbau ist in voller Gebäudebreite eine Überdachung als Vordach vorgesehen
- Einbau neuer gedämmter Estrich-Fußböden einschl. neuer Fundamentplatte im Sozialtrakt (Bestand: verschiedenste Fußbodenaufbauten vorhanden, teilweise ungedämmt)
- Einbau einer Trockenbau-Unterdecke zur Installation von Lüftungs- und Beleuchtungsanlagen. Im Eingangsbereich, Foyer und Hauptflur mit zusätzlicher Akustikdecke.

Sporthalle

- nutzungsbedingte Umplanung von einer 4-Feldteilung (Bestand) in eine 3-Feldhalle mit Optimierung der Flucht- und Rettungswege einschl. Neuaufteilung der Spielfelder usw.
- Verlegung der Trennvorhänge zum Hallendrittel einschl. zusätzlicher Schlupftür zur Schaffung des 2.RW
- Rückbau Hallenfußboden und Ersatz durch mit flächenelastischem Sportboden einschl. Wärmedämmschicht bei Erhalt der Raumhöhe einschl. zusätzlicher Ausstattung mit Filzmatten/ Abdeckboden zum Auslegen der Hallenfläche um die Halle für Mehrzwecknutzung zugänglich zu machen
- Einbau einer neuen mit kraftabbauenden sowie akustisch hochwirksamen Prallwand als Holzprallwandsystem
- Einbau neuer Hallenzugangstüren sowie flächenbündiger Prallwandtüren zur Verkleidung der Sprossenwände im System der Prallwand
- Grundsätzlicher Erhalt der Dachkonstruktion aus Dachbindern und Pfetten- und Aussteifungssystem. Die Dacheindeckung aus Stützkernelementen wird durch einen Aufbau aus oder einer Holzschalung, Aufdachdämmung und Abdichtung ersetzt. Die Holzbinder werden punktuell Saniert und ertüchtig.
- Anteiliges Verschließen des Fensterbandes zur Kegelbahn und Ersatz durch Brandschutzverglasung
- Einbau elektrischer Raffstore-Anlage oder vergleichbar als Sonnen- und Blendschutz an den Fensterbändern der Halle
- Umplanung und Verlegung festverbauter Sportgeräte und deren Anlagen
- Das Schutznetz unter dem Hallendach wird demontiert und nach Abschluss der Arbeiten wieder eingebaut. Sport- sowie haustechnische Anlagen am Hallendach werden ballwurfsicher ausgebildet.

Allgemeines

- Brandschutztechnische Ertüchtigung des ganzen Gebäudes für die Hauptnutzung als Sporthalle (Fluchtwegführung, Entrauchung; Abschottung, Maßnahmen für gelegentlich aber wiederkehrende Veranstaltungen ohne Einstufung als reguläre Versammlungsstätte mit gesondertem Evakuierungskonzept usw.
- Vollständige Sanierung bzw. Austausch der haustechnischen Anlagen einschl. Einbau einer neuen Lüftungsanlage und Fußbodenheizung in allen Räumen
- Austausch aller Beleuchtungsanlagen und Umstellung auf energiesparende LED-Technik
- Betrieb der Heizungsanlage und Erzeugung Warmwasser über städtische Fernwärmeversorgung
- Schaffung einer barrierefreien Nutzung und Zugänglichkeit der Sporthalle
- Gemäß Vorgaben aus der Wärmeschutzplanung nach GEG vollständige Erneuerung/Ertüchtigung der Gebäudehülle durch Einbau eines WDVS. (In Teilbereichen mit zusätzlicher Fassadenverkleidung aus Holz oder Faserzementplatten im neuen Sozialtraktbereich)
- Anpassung der Außenanlagen, insbesondere der Zugänglichkeit der Ausgänge über Treppen- und Rampenanlagen oder Geländemodellierung.
- Rückbau und Sanierung von Schadstoff belasteten Bauteilen gemäß Schadstoffuntersuchung
- Der Baustellenbereich wird klar von der übrigen Grundstücksfläche vor abgetrennt. Als Baustellenzufahrt soll die bestehende Buswendeschleife genutzt werden. Baustelleneinrichtungs- und Lagerflächen werden auf den unmittelbar angrenzenden Bereich auf der Grünfläche zwischen Gymnasium und Sporthalle beschränkt.

## II. Allgemeine und Technische Vorbemerkungen
Allgemeine und Technische Vorbemerkungen

1. Der Bieter erkennt das Leistungsverzeichnis, von dessen Inhalt er sich genaue Kenntnis verschafft hat, an und erklärt, dass der Inhalt keine Stellen enthält, die für ihn zweideutig oder nicht verständlich erscheinen bzw. dass derartige Stellen vor Angebotsabgabe hinreichend geklärt worden sind. Der Auftragnehmer erklärt, dass er mit seiner Firma in der Lage ist die verlangten Leistungen fachgerecht auszuführen.

  Enthalten die Verdingungsunterlagen nach Auffassung des Bieters Unklarheiten, die die Preisermittlung beeinflussen könnten, so hat der Bieter den Auftraggeber vor Angebotsabgabe schriftlich darauf hinzuweisen. Nach Auftragserteilung kann sich der Auftragnehmer nicht mehr auf etwaige Unklarheiten oder Widersprüchlichkeiten in der Ausschreibung berufen

1. Mit der Angebotsabgabe erklärt der Bieter, dass seine angebotenen Leistungen in allen Teilen den Forderungen der DIN, Werksvorschriften und Richtlinien entsprechen. Die Lieferung aller erforderlichen Materialien und sämtliche Nebenleistungen sind in die Einheitspreise einzukalkulieren, ebenso der Transport, die Gerüste, die Maschinen, die personelle Besetzung der Baustelle bis zur gebrauchsfertigen Abnahme (wie zur fachgerechten und termingetreuen Ausführung der Leistung erforderlich), die Beseitigung von Schutt, Abfallstoffen und Verpackungsmaterial und Maßnahmen zur Einhaltung aller einschlägigen Vorschriften, insbesondere bezüglich der Unfallverhütung und des Umweltschutzes.
Dabei ist auf sortenreine Entsorgung und besonders darauf zu achten, dass schadstoffbelastete Abfälle nicht mit unbelasteten gemischt werden. Bei allen Abbruchpositionen sind die Aufwendungen für Abbruch, Transport einschl. Containerbereitstellung sowie gesetzeskonformer Entsorgung und Kippgebühr mit zu erfassen und in den EP einzukalkulieren
Weiterhin sind mit dem Angebotspreis alle Vor-, Nach- und Nebenleistungen abgegolten, die notwendig sind und im Zusammenhang zur Leistung stehen. Die Positionen des Leistungsverzeichnisses umfassen eine gebrauchsfertige Leistung. Sämtliche Einheitspreise sind Festpreise und behalten ihre Gültigkeit bis zur Gesamtfertigstellung der Bauleistungen. Nachforderungen, insbesondere für Erhöhungen von Material- und Nebenkosten sowie Lohnerhöhungen sind ausnahmslos ausgeschlossen. Dies gilt auch für Stundenlohnarbeiten. Preise für etwaige Zusatz- und Nachtragsarbeiten sind nach den Preisen des dem Vertrag zugrunde liegenden Angebots zu ermitteln bzw. werden danach abgerechnet. Ohne schriftlichen Auftrag dürfen keine Zusatz- und Nachtragsarbeiten ausgeführt werden

1. Die Bauschutt- und Abfallbeseitigung ist unter Beachtung kommunaler Bestimmungen zu sichern.

1. Unterkunftsräume und Lagerräume für Personal und Material sind durch den Bieter selbst zu stellen. Auf der Baustelle ist die Lagerhaltung von Material auf die unbedingt notwendige Menge zu beschränken. Vor Anlieferung ist der Lagerplatz unbedingt mit der Bauleitung abzustimmen. Entstandene Kosten durch zusätzlichen Transport auf der Baustelle werden nicht vergütet.

1. Eventuell notwendige Zwischenlagerungen haben so zu erfolgen, dass eine Gefährdung von Personen bzw. Gegenständen ausgeschlossen wird und andere AN in der Ausführung ihrer Leistung nicht behindert werden.

1. Alle groben Verschmutzungen durch die bauausführende Firma müssen durch diese am selben Tag beseitigt werden. Eine besenreine Säuberung der Baustelle vor dem Wochenende sowie bei tagelangen Arbeitsunterbrechungen haben zwingend zu erfolgen. Die Kosten sind mit einzukalkulieren.
  Erfolgt dies nicht, so behält sich der AG vor nach Fristsetzung die Herstellung der Ordnung durch Dritte zu Lasten des AN durchzuführen.

1. Alle während der Bauzeit benutzten Flächen sind nach Abschluss der Arbeiten in den ursprünglichen Zustand zu versetzen.

1. Die allgemeine Baustelleneinrichtung (Bauzaun, Bauwasser- und Baustromanschluss, Baubeleuchtung) kann von allen AN genutzt werden. Baustrom und Bauwasser werden kostenfrei für die jeweiligen Gewerke zur Verfügung gestellt. Verteilung auf der Baustelle ist Sache des AN und wird nicht gesondert vergütet. (Ausgenommen ist die Einrichtung dieser Versorgungsanlagen, die gesondert im Rahmen der Baustelleneinrichtung ausgeschrieben werden!) Toiletten und sanitäre Einrichtungen werden ebenso im Rahmen der Baustelleneinrichtung gestellt und dem AN zur Verfügung gestellt.

1. Die Einhaltung der Baustellenverordnung ist Teil der Vertragserfüllung.

1. Jeder Auftragnehmer hat seinen Mitarbeitern vor Beginn der Arbeitsaufnahme den Inhalt der Baustellenordnung zur Kenntnis zu geben und sie über die einschlägigen Sicherheitsbestimmungen zu unterrichten.

1. Die Tätigkeit des SiGe- Koordinators befreit den Auftragnehmer nicht von der Verantwortlichkeit der Arbeitsschutzpflichten gegenüber seinen Beschäftigten.

1. Schutz- und Sicherheitsmaßnahmen nach den Unfallverhütungsvorschriften und den behördlichen Bestimmungen sind auf Kosten des AN vorzunehmen.

1. Es dürfen nur gesundheitlich unbedenkliche Baustoffe verwendet werden! Auf Verlangen der Bauleitung bzw. des Auftraggebers sind entsprechende Sicherheits-Datenblätter vorzulegen.
Eine umfangreiche Dokumentation aller Arbeiten ist Bestandteil des Leistungsverzeichnis mit gesonderter Position

1. Der Unternehmer hat sich insbesondere zu unterrichten:
     -  ob die bauliche Voraussetzung für seine Leistungen gegeben sind (Zufahrt, Zustand der Arbeiten der Vorunternehmer, Behinderungen, Gefahrenquellen usw.)
     -  ob die Leistungen anderer Unternehmer so ausgeführt sind, dass an seinen Leistungen keine Schäden auftreten können.
  Etwaige Bedenken oder Einwendungen hat der Auftragnehmer im Vorfeld der Ausführung dem Auftraggeber schriftlich mitzuteilen.

1. Die Vergabe bleibt in jeder Beziehung vorbehalten. Der Auftraggeber kann einzelne Positionen des nachfolgenden Leistungsverzeichnisses, falls er es für geraten hält, ganz oder teilweise aus dem Angebot herausnehmen. In der Kalkulation ist dieser Besonderheit Rechnung zu tragen, eine aus dem Wegfall resultierende Vergütung (Gewinnausfall etc.) wird ausgeschlossen.

1. Die Einzelterminfestlegung erfolgt aufgrund gemeinsamer Besprechung im Auftragsschreiben. Zwischentermine, auch mündlich vereinbarte, werden im Rahmen der Verträge automatisch Vertragsbestandteil. Gleiches gilt für Terminvorgaben aus dem Bauablaufplan. Das Bauvorhaben ist zügig auszuführen.

1. In Absprache mit der Bauleitung sind die technischen Bedingungen und Zeitabläufe der anderen Gewerke zu beachten. In diesem Zusammenhang kann es zu zeitlichen Unterbrechungen kommen und ein schrittweises Abarbeiten des nachfolgenden Leistungsverzeichnisses erforderlich machen. Dies berechtigt nicht zu Nachforderungen.

1. Bei der Bearbeitung des Angebots sind vollinhaltlich die Bestimmungen der Vergabe- und Vertragsordnung für Bauleistungen (VOB) in ihrer neuesten Fassung zu beachten und einzuhalten, insbesondere die Hinweise auf zu beachtende DIN-Vorschriften sowie die Vorschriften und Hinweise der Hersteller- und Lieferfirmen.

Soweit in der Leistungsbeschreibung auf Technische Spezifikationen, z. B. nationale Normen, mit denen Europäischen Normen umgesetzt werden, europäische technische Zulassungen, gemeinsame technische Spezifikationen, internationale Normen, Bezug genommen wird, werden auch ohne den ausdrücklichen Zusatz: "oder gleichwertig", immer gleichwertige Technische Spezifikationen in Bezug genommen.

1. Alle Maße sind am Bau zu nehmen und eigenverantwortlich zu prüfen.

1. Aufwendungen zur Baustelleneinrichtung des Auftragnehmers, die für die im Leistungstext aufgeführten Positionen notwendig sind, sind in die Einheitspreise einzukalkulieren. Eine gesonderte Vergütung erfolgt nicht.

1. Es gelten die DIN 18299 - Allgemeine Regelungen für Bauarbeiten jeder Art- und die entsprechenden ZTV- Zusätzliche Technische Vertragsbedingungen. Sie sind Bestandteil der Leistungsbeschreibung.

1. Alle behördlichen und bauberufsgenossenschaftlichen, VDE- und TÜV- Vorschriften gelten uneingeschränkt.

1. Die Teilnahme an den wöchentlichen Baubesprechungen ist durch den AN sicherzustellen. Dieses ist ein Teil der Vertragserfüllung.

1. Der AN hat eine Aufstellung der von ihm beabsichtigten Subunternehmer mit den entsprechenden Referenzen etc. rechtzeitig vor Leistungsausführung zur Prüfung abzugeben und etwaige Bedenken des Auftraggebers bzw. des von ihm mit der Baubetreuung beauftragten Planungsbüros bezüglich der Vergabe der Leistungen an den Subunternehmer zu berücksichtigen. Die vollständige Verantwortung des Auftragnehmers gegenüber dem Auftraggeber für die durch den Subunternehmer erbrachten Leistungen bleibt davon unberührt.

1. Wettbewerbsbeschränkende Absprachen von Bietern führen zum Ausschluss bei dem Vergabeverfahren

1. Aufmaß und Abrechnung erfolgt nach einem, vom Unternehmer aufzustellendem, prüfbaren Aufmaß, entsprechend VOB neuster Fassung. Entsprechende Aufmaße sind auch jeder Abschlagsrechnung beizulegen. Der Auftraggeber behält sich vor, Leistungen in zeitlichen Abständen getrennt ausführen zu lassen

1. Der AG haftet nicht für eventuelle Diebstähle oder Beschädigungen der BE, die der AN für die Durchführung der angebotenen Leistung benötigt oder lagert.

1. Die Ausführungsunterlagen werde durch den Auftraggeber nur digital über Team Drive zur Verfügung gestellt. Evtl. auf der Baustelle notwendige Papierexemplare sind durch den Auftragnehmer selsbt anzufertigen.

1. Hinweis: Die Arbeiten werden im laufenden Betrieb des direkt benachbarten Kegelbahn- und Restaurantbetriebs durchgeführt.

## III. Vorbemerkungen zum Leistungsverzeichnis
Vorbemerkungen zum Leistungsverzeichnis

Das vorliegende Leistungsverzeichnis wurde auf der Grundlage

-  der Ausführungsplanung (Stand 02/2026) des Architekturbüros Andreas Rossmann
-  der Ausführungsplanung Haustechnik TGA für Heizung, Sanitär und Lüftung (Stand 06/2025) des Ingenieurbüros Wolf Ingenieure + Berater GmbH
-  der Ausführungsplanung Haustechnik TGA für Elektro (Stand 06/2025) des Ingenieurbüros Hehemann Engineering GmbH
-  der Ausführungsstatik (Stand 07/2025) des Ingenieurbüros Panta Ingenieure GmbH
-  der Wärmeschutzberechnung (Stand 04/23) des Ingenieurbüros ISRW Dr.-Ing. Klapdor GmbH
-  des Brandschutznachweises (Stand 05/23) des Ingenieurbüros Gruner Deutschland GmbH
-  des Gefahrstoffkatasters vom 28.06.2022 des Ingenieurbüros TIR Konzept GmbH
-  der Bauakustik- und Schallschutzberechnungen (Stand 02/23) des Ingenieurbüros Studio Singer,
  Dr. Anton Schlesinger, Dipl.-Ing.
-  des Holzschutzgutachtens vom 09.09.2024 des Ingenieurbüros Holzschutz Grotker

aufgestellt.

## LosB07 Fliesen-, Plattenarbeiten
Datum: 17.07.2026

### Gewerk 24 FLIESENARBEITEN

*Hinweis: Vorbemerkungen Fliesen- und Plattenarbeiten*
Vorbemerkungen:
Vor Beginn der Arbeiten sind die tatsächlichen Einbauhöhen bezogen auf das gesamte Ausbausystem mit der Bauleitung abzustimmen, wenn unzulässige Toleranzen oder Änderungen des geplanten Fußbodenaufbaus festgestellt oder vermutet werden.

Des Weiteren sind mit den Preisen abgegolten:
-  das Verfugen der Flächen nach Angabe
-  das Abdecken der Flächen mit Malerpapier, entsprechend der Forderung der Bauleitung; das Entfernen der Abdeckung
-  das Belegen von Kleinflächen, Nischen u.ä.
-  Maßnahmen zum Schutz von vorhandenen Bauteilen während der Ausführung der Arbeiten vor Verschmutzung und Beschädigung

Auf Anforderung sind Muster der Angebote vorzulegen. Das eingebaute Material muss dem Muster entsprechen; eine ausdrückliche Bestätigung des Musters durch den Bauherren muss eingeholt werden.

Fliesenarbeiten
Alle Maße sind am Bau zu nehmen. Abgerechnet wird nach den tatsächlichen Maßen und der VOB. Alle Positionen gelten einschl. liefern und montieren.
Baustelleneinrichtung ist in die Einheitspreise mit einzurechnen.
Anschlüsse von Wand- an Bodenflächen, von Gegenständen (Badewannen u. ä.) sowie von Türschwellen an geflieste Flächen sind wasserbeständig und elastisch auszufugen, sofern im Einzelnen nichts anderes ausgeschrieben ist. Sofern Wannen oder Brausetassen auf schwimmendem Estrich stehen und vor Ausführung der Fliesenbekleidung eingemauert oder verkleidet werden, ist auf eine Trennung (10 mm Schaumstoffstreifen) von den flankierenden Wänden zu achten. Elastische Verfugung ist weiter vorzunehmen bei Flächen von mehr als 4 m Länge, einspringenden Ecken sowie an den Berührungslinien verschiedener Untergründe (z.B. Beton und Mauerwerk). Die Fugenkanten sind mit Haftprimer vorzustreichen. Die Ränder sind abzukleben. Fugen müssen frei von Mörtelresten sein und bis zum Untergrund durchgehen. Das Material der Fugen muss auf Fliesen und Untergrund abgestimmt sein.
Weichmacherwanderung muss ausgeschlossen sein.
An allen sichtbaren Kanten sind Fliesenwinkel einzubauen, falls keine Fliesen mit Randglasur anzusetzen sind. Bei Ausführung des Wandbelags ist auf Fliesenschnitt hinsichtlich der Lage sanitärer Einrichtungen, Befestigungen, Armaturen, Schalter, Steckdosen u. ä. zu achten. Die entsprechenden Angaben sind mit der Bauleitung abzusprechen in Abhängigkeit vom Rastermaß. Sofern Dosen oder Kästen für Installationen nur lose oder geheftet angebracht sind, sind sie bei der Verlegung der Platten endgültig zu fixieren.
Falls nicht anders ausgeschrieben, sind die Fliesen und Platten im Fugenschnitt und parallel zu den Wänden zu verlegen. Passstücke dürfen nicht kleiner als eine halbe Platte sein.
Stark saugende Untergründe (z.B. Ziegelmauerwerk und Gipsputz) sind entsprechend der ausgeschriebenen Verlegeart (Dickbett, Dünnbett) vorzubehandeln (Zementspritzbewurf bzw. Grundierung).
In die Positionen sind sämtliche An- und Ausschnitte, Ausnehmungen, Ecken, Kanten, Teilflächen, Anschlussfugen usw., sowie das Anarbeiten der Beläge an angrenzende eingebaute Bauteile, z.B. an Zargen, Bekleidungen, Anschlagschienen und Schwellen einzurechnen.
Die Fliesenbeläge sind durch Absperren der Räume bis zur Begehbarkeit und anschließend durch Abdecken der Beläge bis zur Übergabe zu schützen.
Während der Ausführung ist zu beachten, dass Öffnungen von Abläufen, Rohren u. dgl. verschlossen sind und dass Einrichtungsgegenstände vor Verschmutzung geschützt werden.
Das Verfugen darf erst nach Abbinden bzw. Trocknen des Verlegemörtels und keinesfalls vor Ablauf von 24 Stunden erfolgen. Die belegten Flächen sind besenrein und frei von Bindemittelschleiern und anderen Verunreinigungen zu übergeben. Mörtel- und Fugenmaterialreste sind vom Verursacher zu beseitigen.
Sperrfolien an Fenster- und Türelementen (Dampfsperren) dürfen durch die Arbeiten nicht beschädigt werden. Der Einsatz der Dampfsperre infolge von Beschädigungen bei den Arbeiten geht zu Lasten des AN.

Bodenbeläge- Rutschhemmung
Mit Ausgabe Juni 2004 der DIN 51130 wurde der korrigierte mittlere Akzeptanzwinkel für Beläge mit Anforderungen an die Rutschhemmung in einem Bereich von 6 bis 10 Grad festgelegt. Beläge, deren Akzeptanzwinkel größer 3 Grad und kleiner 6 Grad liegen, erfüllen demnach nicht mehr die Anforderungen der R9.
Es ist somit bei älteren Prüfzeugnissen nicht mehr ausreichend, dass die Beläge die Anforderungsgruppe R9 erfüllen. Die Angabe des korrigierten mittleren Akzeptanzwinkels muss hier mindestens 6 Grad betragen.

Abdichtungsarbeiten
Das Merkblatt "Hinweise für die Ausführung von Abdichtungen im Verbund mit Bekleidungen und Belägen aus Fliesen und Platten für Innenbereiche", herausgegeben vom Fachverband des Deutschen Fliesengewerbes im Zentralverband des Deutschen Baugewerbes, Bonn ist zu beachten.
Die Streichisolierung wird volldeckend auf den mattfeuchten Untergrund durch spachteln aufgetragen. Die Beschichtung muss an jeder Stelle die für die Beanspruchungsart geforderte Mindestschichtdicke erreichen und darf an keiner Stelle die maximale Schichtdicke von 4 mm überschreiten. In Ecken, Kanten und Hohlkehlen ist auf eine besonders sorgfältige Beschichtung zu achten. Bei Wand- und Bodendurchdringungen, Anschluss- und Dehnungsfugen ist der Einbau von Dichtmanschetten bzw. Dichtbändern und -ecken vorzusehen.
Risse in der Ebene bis 0.5 mm müssen überbrückt werden können.

Aufmaß und Abrechnung:
Das Aufmaß der Leistungen hat nach VOB prüffähig zu erfolgen. Die Positionsreihenfolge ist wie im LV einzuhalten. Teilleistungen, die nach Fertigstellung der Gesamtleistung nicht mehr nachvollziehbar sind, sind mit der Bauleitung gemeinsam aufzumessen.

*Hinweis: Vorbemerkungen Abdichtungsarbeiten*
Vorbemerkungen:
Das Merkblatt "Hinweise für die Ausführung von Abdichtungen im Verbund mit Bekleidungen und Belägen aus Fliesen und Platten für Innenbereiche", herausgegeben vom Fachverband des Deutschen Fliesengewerbes im Zentralverband des Deutschen Baugewerbes, Bonn ist zu beachten.
Die Streichisolierung wird volldeckend auf den ggf. mattfeuchten Untergrund durch spachteln aufgetragen. Die Beschichtung muss an jeder Stelle die für die Beanspruchungsart geforderte Mindestschichtdicke erreichen und darf an keiner Stelle die maximale Schichtdicke von 4 mm überschreiten. In Ecken, Kanten und Hohlkehlen ist auf eine besonders sorgfältige Beschichtung zu achten. Bei Wand- und Bodendurchdringungen, Anschluss- und Dehnungsfugen ist der Einbau von Dichtmanschetten bzw. Dichtbändern und -ecken vorzusehen.
Risse in der Ebene bis 0,5 mm müssen überbrückt werden können.

'............'

Hersteller / angebotenes Produkt (bitte eintragen)

#### Titel 24.1 Vorarbeiten

**24.1.1 Abschneiden Randdämmstreifen**
Überstehenden Randdämmstreifen anderer Unternehmer, aus Mineralfaser oder Schaum- Kunststoff bündig mit OK Estrich sauber abschneiden, anfallendes Material in vom AN bereitgestellten Behältern sammeln und als Eigentum des AN, einschl. Deponiegebühren, fachgerecht entsorgen.
Menge: 560,000 m

**24.1.2 Reinigen des Untergrundes**
Reinigen des Untergrundes von grober Verschmutzung, sofern dies gem. VOB als besondere Leistung einzustufen ist, nach besonderer Anordnung der Bauleitung, Kleinere Mengen Bauschutt, Putzreste o.ä. vom Untergrund entfernen, Schutt in vom AN bereitgestellten Behältern sammeln und als Eigentum des AN fachgerecht entsorgen.
Menge: 300,000 m2

**24.1.3 Schutzabdeckung, diffusionsoffen**
Schutz der Boden-, Treppen- und Podestbeläge gegen Verschmutzung und Beschädigung während der weiteren Bauzeit. Belegung vollflächig mit diffusionsoffenen, trittfesten, rutschsicheren und verfärbungsfreien Abdeckungen, Ausführung nach Wahl des AN, einschl. Befestigung (sicher gegen Verrutschen), Durch die Befestigung dürfen die Oberflächen nicht beschädigt werden, inkl. Vor- und Instandhaltung sowie Entsorgung nach Abschluss der Arbeiten.
Menge: 30,000 m2

#### Titel 24.2 Bodenfliesen

**24.2.1 Grundierung/ Haftbrücke auf Zementestrich**
Vorbehandlung von Fußbodenfläche aus Zementestrich (ggf. mit Verbundabdichtung), mit einer geeigneten Haftgrundierung nach Wahl des AN, Bodenfläche nach Vorschriften des Herstellers als Haftbrücke vorstreichen, für anschließende Verlegung des Fliesenbelages.
Menge: 255,000 m²

**24.2.2 Verbundabdichtung Boden**
255Verbundabdichtung für Bodenfläche im Innenbereich, als Dichtung gegen Sickerwasser mäßige Beanspruchung gem. DIN 18534, Untergrund aus Estrich als Zementestrich (ohne Gefälle bzw. Gefälle bis 2%) auf Dämmschicht (ca. ≤2 mm zusammendrückbar), aus Zweikomponentiger, flexibler Dichtungsschlämme, Prüfung nach dem ZDB- Merkblatt "Prüfung von Abdichtungsstoffen und Abdichtungssystemen": naht- und fugenlos, flexibel (Reißdehnung ≥20%), rissüberbrückend (ca. 1,0 mm bei 2,0 mm Trockenschichtdicke), hydraulisch abbindend, kurzfristig regenfest (nach ca. 3 h), spritz-, streich- oder spachtelfähig, ohne Grundierung auf feuchten Untergründen haftend, diffusionsoffen (μ <1000), frost- und alterungsbeständig, wasserundurchlässig (1,5 bar, 28 Tage), Haftzugfestigkeit (28d) >0,5 N/mm2, Dichtschlämme mit Allgemeinem Bauaufsichtlichen Prüfzeugnis (ABP) liefern und gem. Werkvorschrift des Herstellers sowie Vorgaben des ABP in mind. zwei Arbeitsgängen als Verbundabdichtung herstellen, Die geforderte Mindesttrockenschichtdicke gem. ABP (ca. 2,5 mm) ist zu gewährleisten. In die obere Lage Quarzsand einstreuen, Korngröße von 0,7 mm bis 1,2 mm als Haftbrücke für Fliesenbelag im Dünnbett.
Menge: 255,000 m²

**24.2.3 Bodenfliesen - Bad (ohne DU) 25x25, R10 A**
Bodenbelag eben, aus keramischen Fliesen aus glasiertem Steinzeug, Wasseraufnahme E ≤3% nach DIN EN 14411 Gruppe B I b, rutschhemmend mindestens R10 bzw. A, Abriebgruppe 4, Belastungsgruppe 1, 1. Sortierung, Nennmaß ca. 25cm x 25cm, Farbe und Dekor nach Bemusterung durch den AG, Materialpreis bis 40,00 € netto; einschl. Verlegung im Fugenschnitt, Kreuzfuge, mit durchlaufendem Fugenschnitt Wand / Boden, Verlegung parallel zur Wand, im Dünnbett gemäß DIN 18157, Fugenbreite ca. bis 5 mm, Untergrund aus Estrich (ohne Gefälle) auf Dämmschicht (ca. ≤2 mm zusammendrückbar), einschl. Verfugung, Farbe passend zur Fliese (nach Bemusterung).
Menge: 75,000 m²

**24.2.4 Bodenfliesen - DU 10x10, R10 A**
Bodenbelag eben, aus keramischen Fliesen aus glasiertem Steinzeug, Wasseraufnahme E ≤3% nach DIN EN 14411 Gruppe B I b, rutschhemmend mindestens R10 bzw. A, Abriebgruppe 4, Belastungsgruppe 1, 1. Sortierung, Nennmaß ca. 10cm x 10cm, als Mosaikmatte auf Trägernetz oder als Einzelfliese, Farbe und Dekor nach Bemusterung durch den AG, Materialpreis bis 40,00 € netto; einschl. Verlegung im Fugenschnitt, Kreuzfuge, mit durchlaufendem Fugenschnitt Wand / Boden, Verlegung parallel zur Wand, im Dünnbett gemäß DIN 18157, Fugenbreite ca. bis 5 mm, Untergrund aus Estrich (ohne Gefälle) auf Dämmschicht (ca. ≤2 mm zusammendrückbar), einschl. Verfugung, Farbe passend zur Fliese (nach Bemusterung).
Menge: 25,000 m²

**24.2.5 Bodenfliesen - Verkehrsfläche 60x60**
Bodenbelag eben, aus keramischen Fliesen aus glasiertem Steinzeug, Wasseraufnahme E ≤3% nach DIN EN 14411 Gruppe B I b, rutschhemmend mindestens R10 bzw. A, Abriebgruppe 4, Belastungsgruppe 1, 1. Sortierung, Nennmaß ca. 60cm x 60cm, Farbe und Dekor nach Bemusterung durch den AG, Materialpreis bis 40,00 € netto; einschl. Verlegung im Fugenschnitt, Kreuzfuge, mit durchlaufendem Fugenschnitt Wand / Boden, Verlegung parallel zur Wand, im Dünnbett gemäß DIN 18157, Fugenbreite ca. bis 5 mm, Untergrund aus Estrich (ohne Gefälle) auf Dämmschicht (ca. ≤2 mm zusammendrückbar), einschl. Verfugung, Farbe passend zur Fliese (nach Bemusterung).
Menge: 160,000 m²

**24.2.6 Sockelfliesen - Verkehrsfläche**
Sockelfliesen passend zum Modul der Fußbodenfliesen Nennmaß ca. 60 cm x 60 cm (siehe oben), aus keramischen Fliesen aus glasiertem Steinzeug, Wasseraufnahme E ≤3% nach DIN EN 14411 Gruppe B I b, 1. Sortierung, ca. 6 cm bis 7 cm hoch, Oberseite ungeschnitten, im Farbton der Fußbodenfliesen nach Bemusterung durch den AG, einschl. Verlegung mit durchlaufendem Fugenschnitt Sockelleiste / Boden, im Dünnbett gemäß DIN 18157, Fugenbreite ca. bis 5 mm, Untergrund aus verputztem Mauerwerk bzw. Wänden mit GK- Beplankung, einschl. Verfugung, Farbe nach Bemusterung (passend zum Fliesenbelag)
Menge: 100,000 m

**24.2.7 Bodenfliesen, Feinsteinzeugfliesen in Granitoptik - Verkehrsfläche 60x60, R10**
Feinsteinzeugfliesen in Granitoptik, Farbe und Dekor nach Bemusterung durch den AG, Materialpreis bis 45,00 € netto, ca. 10 mm dick, Format ca. 60 cm x 60 cm, Kanten gefast, Oberfläche satiniert, rutschhemmend mindestens R10, liefern und auf Estrich im mittigen Verband sach- und fachgerecht zwängungsfrei verlegen, einschließlich Verfugung in flexiblem Fugenmörtel in passendem Farbton. Verlegung: Kleben im Dünn- oder Mittelbettverfahren im Buttering-Floating-Verfahren; der Klebstoff muss mindestens der Klasse C2S1 nach DIN EN 12004 entsprechen. Bei Fußbodenheizung oder erhöhter Verkehrsbeanspruchung ist mindestens zu verwenden. Der Nachweis der Klebstoffklasse ist auf Verlangen des AG durch das Technische Merkblatt des Herstellers zu erbringen. Untergrund: Zementestrich, Der Untergrund ist mit geeignetem Tiefengrund oder Dichtungsvoranstrich vorzustreichen (siehe oben). Dehnungsfugen sind gemäß ZDB-Merkblatt „Großformatige keramische Fliesen und Platten" sowie DIN 18157 auszuführen. Feldbegrenzungsfugen sind im Abstand von maximal 4,0 m in beide Richtungen, jedoch bei Flächen über 36 m² jedenfalls als Raumteilung, anzuordnen. Dehnungsfugen sind außerdem an allen Wand- und Stützenanschlüssen, an Türdurchgängen sowie über Baukörperfugen und Konstruktionsfugen des Untergrundes auszuführen. Die Fugenbreite beträgt mindestens 8 mm. Die Fugen sind mit einem dauerelastischen, lösungsmittelfreien Silikon oder Fugendichtstoff (Klasse F nach DIN EN ISO 11600) zu schließen. Die Lage der Dehnungsfugen ist vor Beginn der Verlegearbeiten mit dem AG abzustimmen und freizugeben
Menge: 150,000 m²

**24.2.8 Sockelfliesen, Feinsteinzeugfliesen in Granitoptik - Verkehrsfläche**
Sockelfliesen, Feinsteinzeugfliesen in Granitoptik, nach Bemusterung wie Bodenbelag (siehe oben), im Dünn- bzw. Mittelbett auf Sichtziegel bzw. Innenputz (Kalkzementputz) bzw. Gipskartonflächen im Fugenschnitt zum Bodenbelag ansetzen und ausfugen. Kalibrierte Sockelfliesen, Dicke ca. 10 mm, Oberfläche einschl. obere Längskante satiniert, Fliesenlänge wie Bodenfliese, Sockelhöhe ca. 60 mm bis 70 mm.
Menge: 90,000 m

**24.2.9 Zulage (Mehrpreis) für Verlegung im Gefällebereich, 1-seitig**
Zulage (Mehrpreis) für die Ausführung der Bodenfliesen gemäß Vorpositionen für Verlegung auf bodengleichen Duschelement mit Rinne und 1-Seitigen Gefälle einschl. Anarbeitungen am Übergang ebener zu Gefällebereiche und Duschrinne gemäß Fliesenspiegel bzw. Ausführungsplanung Architekt
Die Fliesen sollen sich dem Gefälle anpassen, ohne die Platten schneiden zu müssen.
Auf Untergrund (Ausführung durch anderes Gewerk) aus Duschfertigteilelement mit integriertem Gefälle oder Fliesenträgerelement mit Gefälle auf Dämmschicht (ca. ≤2 mm zusammendrückbar)
Menge: 16,000 m²

**24.2.10 Zulage (Mehrpreis) für Verlegung im Gefällebereich, 4-seitig**
Zulage (Mehrpreis) für die Ausführung der Bodenfliesen gemäß Vorpositionen für Verlegung auf bodengleichen Duschelement mit Rinne und 4-Seitigen Gefälle einschl. Anarbeitungen am Übergang ebener zu Gefällebereiche und Duschrinne gemäß Fliesenspiegel bzw. Ausführungsplanung Architekt
Die Fliesen sollen sich dem Gefälle anpassen, ohne die Platten schneiden zu müssen.
Auf Untergrund (Ausführung durch anderes Gewerk) aus Duschfertigteilelement mit integriertem Gefälle oder Fliesenträgerelement mit Gefälle auf Dämmschicht (ca. ≤2 mm zusammendrückbar)
Menge: 5,000 m²

#### Titel 24.3 Wandfliesen

**24.3.1 Haftbrücke Massivwand**
Vorbehandlung von Wänden mit einer Haftbrücke. Untergrund aus Mauerwerk ggf. mit Dünnlagenputz auf Gips- oder Kalkzementbasis, für Wandbekleidung aus Fliesen im Dünnbett.
Einschl. vorbereiteneder Arbeiten wie Reinigung der Oberfläche und Spachtelarbeiten (Ausbesserungen in Kleinstflächen)
Menge: 145,000 m²

**24.3.2 Grundierung Gipskarton**
Untergrund für Fliesenbelag mit Tiefengrundanstrich vollflächig vorbereiten. Untergrund aus Gipsprodukten (z. B. GKB / GKBI) u. ä. Materialien, Das Grundiermittel ist auf das Material des Untergrundes systembezogen abzustimmen. für Wandbekleidung aus Fliesen im Dünnbett.
Einschl. vorbereiteneder Arbeiten wie Reinigung der Oberfläche und Spachtelarbeiten (Ausbesserungen in Kleinstflächen)
Menge: 155,000 m²

**24.3.3 Verbundabdichtung Wand**
Verbundabdichtung für Wandfläche im Innenbereich, als Dichtung gegen Spritzwasser mäßige Beanspruchung gem. DIN 18534, Untergrund aus Mauerwerk (ggf. verputzt) oder Wände mit GK- Beplankung, aus Zweikomponentiger, flexibler Dichtungsschlämme, Prüfung nach dem ZDB- Merkblatt "Prüfung von Abdichtungsstoffen und Abdichtungssystemen": naht- und fugenlos, flexibel (Reißdehnung ≥20%), rissüberbrückend (ca. 1,0 mm bei 2 mm Trockenschichtdicke), hydraulisch abbindend, kurzfristig regenfest (nach ca. 3 h), spritz-, streich- oder spachtelfähig, ohne Grundierung auf feuchten Untergründen haftend, diffusionsoffen (μ <1000), frost- und alterungsbeständig, wasserundurchlässig (1,5 bar, 28 Tage), Haftzugfestigkeit (28d) >0,5 N/mm2, Dichtschlämme mit Allgemeinem Bauaufsichtlichen Prüfzeugnis (ABP) liefern und gem. Werkvorschrift des Herstellers sowie Vorgaben des ABP in mind. zwei Arbeitsgängen als Verbundabdichtung herstellen, Die geforderte Mindesttrockenschichtdicke gem. ABP (ca. 2,5 mm) ist zu gewährleisten. In die obere Lage Quarzsand einstreuen, Korngröße von 0,7 mm bis 1,2 mm als Haftbrücke für Fliesenbelag im Dünnbett.
Menge: 315,000 m²

**24.3.4 Fugenband Verbundabdichtung als Zulage**
Als Zulage, zur vorbeschriebenen Verbundabdichtungen passendes Dichtband in den senkrechten Ecken, im Übergang zwischen Wand und Boden sowie über Anschlussfugen gem. ABP und Vorschrift des Herstellers hohlraum- und faltenfrei verkleben
Menge: 395,000 m

**24.3.5 Wandfliesen - Bad 30x20**
Wandfliesen als Einzelfliesen, 30 cm x 20cm, aus keramischen Fliesen aus glasiertem Steinzeug, Wasseraufnahme E ≤3% nach DIN EN 14411 Gruppe B I b, Abriebgruppe 4, Belastungsgruppe 1, 1. Sortierung, Farbe und Dekor nach Bemusterung durch den AG, Materialpreis bis 40,00 € netto, passend zum Verlegeraster der Bodenfliesen, einschl. Verlegung im Fugenschnitt, Kreuzfuge, mit durchlaufendem Fugenschnitt Wand / Boden, einschl. winkligem Ansetzen der Wandfliesen zueinander, im Dünnbett gemäß DIN 18157, Fugenbreite ca. bis 5 mm, Untergrund aus Stahlbetonwand bzw. Wänden mit GK- Beplankung,
einschl. Verfugung, Farbe passend zur Fliese (nach Bemusterung), Bekleidungshöhe nach Vorgabe der Planung (0,50 m bis ca. 2,95 m), einschl. Vorwandbekleidung (2,26 m ca. 2,95 m) und Installationsschächte, mit geeignetem hydraulisch erhärtendem Mörtel im Dünnbett verkleben und verfugen. Die Fugenkammern sind sorgfältig auszukratzen. Die Verfugung des Belages mit einem hydraulischen Fertigfugmörtel ist im Einheitspreis einzukalkulieren. Im EP einzukalkulieren sind Schnittfliesen an Wandabschlüssen, Einbauten und Belagsabschlüssen.
Menge: 180,000 m²

**24.3.6 Wandfliesen - DU 10x10**
Wandfliesen als Einzelfliesen, 10 cm x 10cm (stehend verlegt), aus keramischen Fliesen aus glasiertem Steinzeug, Wasseraufnahme E ≤3% nach DIN EN 14411 Gruppe B I b, Abriebgruppe 4, Belastungsgruppe 1, 1. Sortierung, Farbe und Dekor nach Bemusterung durch den AG, Materialpreis bis 40,00 € netto, passend zum Verlegeraster der Bodenfliesen, einschl. Verlegung im Fugenschnitt, Kreuzfuge, mit durchlaufendem Fugenschnitt Wand / Boden, einschl. winkligem Ansetzen der Wandfliesen zueinander, im Dünnbett gemäß DIN 18157, Fugenbreite ca. bis 5 mm, Untergrund aus Stahlbetonwand bzw. Wänden mit GK- Beplankung,
einschl. Verfugung, Farbe passend zur Fliese (nach Bemusterung), Bekleidungshöhe nach Vorgabe der Planung (0,50 m bis ca. 2,95 m), einschl. Vorwandbekleidung (2,26 m ca. 2,95 m) und Installationsschächte, mit geeignetem hydraulisch erhärtendem Mörtel im Dünnbett verkleben und verfugen. Die Fugenkammern sind sorgfältig auszukratzen. Die Verfugung des Belages mit einem hydraulischen Fertigfugmörtel ist im Einheitspreis einzukalkulieren. Im EP einzukalkulieren sind Schnittfliesen an Wandabschlüssen, Einbauten und Belagsabschlüssen.
Menge: 85,000 m²

**24.3.7 Wandfliesen - DU farbig Streifen 30x20 (Unterteilung Duschbereiche)**
Wandfliesen als Einzelfliesen, 10 cm x 20cm (stehend verlegt) als einreihiger Trennstreifen zur optischen Trennung der Duschbereiche, fachgerecht eingebaut im Verbund mit der angrenzenden Hauptfläche, aus keramischen Fliesen aus glasiertem Steinzeug, Wasseraufnahme E ≤3% nach DIN EN 14411 Gruppe B I b, Abriebgruppe 4, Belastungsgruppe 1, 1. Sortierung, Farbe und Dekor nach Bemusterung durch den AG, Materialpreis bis 40,00 € netto, passend zum Verlegeraster der Bodenfliesen, einschl. Verlegung im Fugenschnitt, Kreuzfuge, mit durchlaufendem Fugenschnitt Wand / Boden, einschl. winkligem Ansetzen der Wandfliesen zueinander, im Dünnbett gemäß DIN 18157, Fugenbreite ca. bis 5 mm, Untergrund aus Stahlbetonwand bzw. Wänden mit GK- Beplankung,
einschl. Verfugung, Farbe passend zur Fliese (nach Bemusterung), Bekleidungshöhe nach Vorgabe der Planung (0,50 m bis ca. 2,95 m), einschl. Vorwandbekleidung (2,26 m ca. 2,95 m) und Installationsschächte, mit geeignetem hydraulisch erhärtendem Mörtel im Dünnbett verkleben und verfugen. Die Fugenkammern sind sorgfältig auszukratzen. Die Verfugung des Belages mit einem hydraulischen Fertigfugmörtel ist im Einheitspreis einzukalkulieren. Im EP einzukalkulieren sind Schnittfliesen an Wandabschlüssen, Einbauten und Belagsabschlüssen.

Abrechnung pro lfdm in Fliesenbreite!
Menge: 55,000 lfdm

**24.3.8 Unebenheiten der Wandflächen ausgleichen**
Unebenheiten der Wandflächen, die noch innerhalb der zulässigen Toleranzen gemäß DIN 18202 liegen, zur Verlegung von Fliesen im Dünnbettverfahren mit geeigneter Spachtelmasse nach Angaben des Herstellers ausgleichen.
Menge: 10,000 m²

**24.3.9 Schmalseiten und Ablagen 15 bis 30 cm**
Fliesenverlegung auf Ablagen, Fensterbänken, Seitenflächen von Vorwänden und Schmalseiten, ca. 15 cm bis ca. 30 cm breit, Wandfliesen entsprechend Wandbelag (siehe oben), als Einzelfliesen, 1. Sortierung, Farbe nach Bemusterung durch den AG, Verlegung mit durchlaufendem Fugenschnitt zu den Wandfliesen, einschl. winkligem Ansetzen der Fliesen zueinander, im Dünnbett gemäß DIN 18157, Fugenbreite ca. 5 mm, Untergrund aus GK- Platten o. ä., einschl. Verfugung, Farbe nach Bemusterung (passend zum Fliesenbelag), mit geeignetem hydraulisch erhärtendem Mörtel im Dünnbett verkleben und verfugen. Die Fugenkammern sind sorgfältig auszukratzen. Die Verfugung des Belages mit einem hydraulischen Fertigfugmörtel ist im Einheitspreis einzukalkulieren. Im EP einzukalkulieren sind Schnittfliesen an Wandabschlüssen, Einbauten und Belagsabschlüssen.
Menge: 5,000 m

**24.3.10 Revisionsöffnung im Wandbelag**
als Zulage zum Wandbelag, Wandfliese als Revisionszugang, statt mit Fliesenkleber mit neutral- vernetzender Silicon- Kautschuk- Dichtmasse, fungizid eingestellt, über der Revisionsöffnung entsprechend Fliesenraster des Wandbelages einkleben und umlaufend mit neutralvernetzender Silicon- Kautschuk- Dichtmasse verfugen, Farbe passend zum Fugenmaterial des angrenzenden Fliesenbelages, so dass die Fliese bei Bedarf später ohne Zerstörung der Fliese sowie ohne Beschädigung der angrenzenden Belagsfläche herausgenommen und nach Abschluss der Arbeiten wieder eingesetzt werden kann.
Menge: 30,000 St

**24.3.11 Anarbeiten an Revisionsklappen**
Zulage für das Anarbeiten der Wandbekleidung an Revisionsklappen (Nennmaß bis ca. 30 x 30 cm).
Menge: 30,000 St

#### Titel 24.4 Sonstiges

**24.4.1 Jollyschiene, PVC**
JOLLY- Schiene aus PVC, Farbe nach Wahl des AG aus Standardpalette des Herstellers, passend zum Fliesenbelag, als Abschluss- und Eckprofil für Wandbeläge mit trapezförmig gelochtem Befestigungsschenkel und einem unter 87° geneigt angeordneten Abschlussschenkel mit verbreiteter Profilkopfausbildung liefern und im Zuge der Fliesenverlegung fachgerecht unter Beachtung der Herstellerangaben verlegen.
Menge: 40,000 m

**24.4.2 Dauerelastische Verfugung**
Dauerelastische Verfugung, mit neutral- vernetzender Silicon- Kautschuk- Dichtmasse, fungizid eingestellt, einschl. Fugensäuberung, Abklebung der Ränder, Flankenprimerung nach Vorschrift des Herstellers, Vorfüllung mit geschlossenzelliger PE- Schaumstoffschnur sowie Einbringung und Glätten der Dichtmasse, Farbe nach Wahl des AG aus Standardpalette des Herstellers passend zur Verfugung der Fliesenbeläge, Fugenbreite bis ca. 10 mm, an allen horizontalen und vertikalen Wand- und Bodenanschlüssen, an denen kein Eck- Bewegungsfugenprofil eingebaut wird, sowie an Türzargen bzw. Fensterrahmen u. ä.
Menge: 415,000 m

**24.4.3 Loch herstellen**
Herstellen von Löchern in vorbeschriebener Wandbekleidung für Installationen, Einbauteile, Schalter, Rohrdurchführungen und ähnliches. Lochdurchmesser bis ca. 12 cm.
Menge: 200,000 St

**24.4.4 Aussparung Spülkasten**
Zulage für die Aussparung der Betätigungsplatte des Spülkastens am WC u. ä..
Menge: 12,000 St

**24.4.5 Trennschiene, Edelstahl**
Trennschiene, gerade als Belagsabschluss- und Kantenschutzprofil aus Edelstahl, mit trapezförmig gelochtem Befestigungsschenkel und einem sich mit einem 87° Winkel anschließenden Abschlussschenkel mit verbreiterter schräg ansteigender Kopfausbildung und einen Fugensteg zur Bildung einer Fugenkammer, Profilhöhe passend zum Belag aus Bodenfliesen wählen, für Übergänge zu anderen Bodenbelägen, in verschiedenen Einzellängen, liefern und unter Berücksichtigung der Anwendungs- und Verarbeitungshinweise des Herstellers fachgerecht einbauen, einschl. Zuschnitt und Einarbeiten in den Bodenbelag. Fabrikat: Schlüter oder gleichwertig

Angeb. Fabrikat: ………………………………………………….
Menge: 20,000 m

**24.4.6 Bewegungsfuge Bodenfliesen**
Bewegungsfugenprofil mit seitlich angeordneten Metallprofilen aus Edelstahl mit trapezförmig gelochten Befestigungsschenkeln und einer ca. 6 mm breiten Bewegungszone aus thermoplastischem Elastomer, Profilhöhe abgestimmt auf den Fliesenbelag, in verschiedenen Einzellängen, liefern und im Zuge der Fliesenverlegung unter Beachtung der Herstellerangaben fachgerecht einbauen. einschl. Zuschnitt und Einarbeiten in den Bodenbelag.

Angebotenes Fabrikat: '............'
Menge: 45,000 m

**24.4.7 Spachtelmasse für Ausgleich- und Gefälleestrich**
Als Höhenausgleich bzw. zur Herstellung eines Gefälles im Fußboden, nach Vorgabe der Planung, mit Spachtelmasse in notwendiger Schichtdicke (bis ca. 10 mm Dicke), Oberflächengüte für die Verlegung von Fliesenbelag im Dünnbett, fachgerecht herstellen.
Menge: 15,000 m2

**24.4.8 Rohrdurchführungen abdichten**
Rohrdurchführungen der haustechnischen Gewerke mit ASO- Dichtmanschetten,
an die Abdichtung der Wand- oder Bodenabdichtung anschließen.
Angebotenes Fabrikat: '............'
Menge: 60,000 St

**24.4.9 Bodentürstopper**
Bodentürstopper für die Öffnungsbegrenzung von Drehflügeltüren, aus Edelstahl matt, gebürstet, zylindrisches Metallgehäuse Höhe ca. 30 mm, Durchmesser ca. 35 mm, mit ca. 2 Kunststoffringen als Schlagdämpfung (Außendurchmesser ca. 42 mm), für die Befestigung auf dem Fußboden in Estrich, einschl. aller Befestigungsmittel (Dübel und Schrauben), liefern und fachgerecht nach Vorgabe montieren.
Angebotenes Fabrikat: '............'
Menge: 5,000 Stck

**24.4.10 Wandtürstopper**
Wandtürpuffer zum Schutz des Wandbelages vor Beschädigungen durch Drehflügeltüren, aus Kunststoff mit elastischem Puffer, Farbe nach Wahl des Bauherrn aus Standardpalette des Herstellers, zylindrisch oder in Form eines Kugelabschnittes, Höhe ca. 24 mm, Durchmesser ca. 35 mm, für die Befestigung an der Wand aus Mauerwerk, oder Metallständerwänden mit GK- Beplankung, ggf. mit Fliesenbelag, verdeckt geschraubt, einschl. aller Befestigungsmittel (Dübel und Schrauben), liefern und fachgerecht nach Vorgabe montieren. Fabrikat: SWG o. glw.

angebotenes Produkt / Fabrikat: …………………………………………
Menge: 5,000 Stck

**24.4.11 Eingangsmattensystem 2,0 x 0,80 m**
Eingangsmatten und Einbaurahmen für den Innenbereich als aufrollbare, strapazierfähige Eingangsmatte für aufliegende Verlegung Trägerprofile aus trittschallgedämmtem Aluminium mit eingelassenen Rauhhaarripsstreifen und zusätzlich zwischen den Profilen montierte Bürsteneinlagen,
Verbindung der Stäbe durch kunststoffummantelte, verzinkte Stahlseile,

Farbe der Ripseinlagen: anthrazit
Farbe der Bürsteneinlagen: anthrazit
Mattenhöhe: 17 mm
Profilabstand: 4 mm

einschl. passendem Mattenrahmen aus Winkelprofilen 25 x 28 x 3 mm
aus Aluminium natur eloxiert
Ecken auf Gehrung geschnitten mit Knotenblechen verschraubt
Menge: 2,000 St

### Gewerk 99 SONSTIGES

#### Titel 99.1 Dokumentation

**99.1.1 Dokumentation für die Gesamtleistung**
Die Dokumentation für die Gesamtleistungen ist wie folgt zu erbringen:

Herstellung und Übergabe der Dokumentation in digtialer oder ausgedruckter
Ausfertigung an den Bauherrn.
Die Dokumentation der erbrachten Bauleistungen erfolgt
gemäß folgenden Vorgaben des Bauherrn (hierin sind nur
die nach VOB/C "  Besonderen Leistungen" anzubieten,
welche nicht bereits als Nebenleistungen in den EPs
beinhaltet sind.

Äußere Form der Unterlagen
Dokumentation 2-fach Papier lesbar und kopierfähig,
2-fach und digital.
Datenformat (mit separatem Inhaltsverzeichnis
auf CD oder digital per E-Mail oder als Upload in Projektcloud). Datenformat sind PDF, DXF/DWG
Ordner A4, breit, mit einschiebbarem Rückenschild.
Einheitliche Beschriftung

Dokumentation / Revisionsunterlagen
Soweit relevant systematische Zusammenstellung aller Pläne der fortgeschriebenen Ausführungsplanung (Grundrisse, Schnitte, Ansichten, Details, Aufsichten, etc.)
Alle Systemgebundenen Nachweise (Statik,
Baugrundgutachten etc.)
Öffentlich rechtliche Abnahmebescheinigungen, sofern
vom AN zu liefern
Sämtliche Genehmigungsbescheide
Schriftliche Bestätigung über die Erfüllung der den AN
betreffenden Bauauflagen

Der Auftragnehmer übergibt nach Fertigstellung eine Aufstellung der verwendeten Materialien mit Hinweis auf Hersteller, Fabrikat und Chargen- Nummer zwecks eventuell erforderlicher Nachbestellung.

Fachbauleiter-, Konformitäts- und Fachunternehmererklärung
Sachverständigenprüfberichte (z.B. TÜV)
Zertifikate (Produkt- und Datenblätter), Nachweise Fachpersonal (z.B.
Schweißerbriefe, Betonfachkraft-Nachweis,
Sachkundenachweis Brandschutzarbeiten),
Entsorgungsnachweise, Abnahmeprotokolle usw.

Liste der beteiligten Firmen mit Adresse, Telefonnummer
und Ansprechpartner
Prüf- und Messprotokolle sofern durchgeführt
Bautagesberichte, Einweisungsprotokolle
Menge: 1,000 psch

#### Titel 99.2 Stundenlohnarbeiten

**99.2.1 Facharbeiterstunden**
Stunden eines Fachhandwerkers für Ausführung von Arbeiten auf besondere Anweisung der
Bauleitung, einschl. aller Nebenkosten, Unkosten, Fahrten und sonstiger Zuschläge zum Nachweis.
Menge: 20,000 Std

**99.2.2 Wie vor, Vorarbeiter/ Polier**
Leistung wie zuletzt in vollem Wortlaut beschrieben, jedoch
- Stunden eines Vorarbeiters/ Poliers.
Menge: 10,000 Std

**99.2.3 Wie vor, Lehrling**
Leistung wie zuletzt in vollem Wortlaut beschrieben, jedoch
- Stunden eines Lehrlings.
Menge: 10,000 Std
